# Kompensationsflächenpflege AS Krefeld 2026
Angebotsaufforderung (GAEB 90, DA83)
Währung: EUR
Auftraggeber: Autobahn GmbH des Bundes

## Kompensationsflächenpflege AS Krefeld
Datum: 29.06.26

### Abschnitt 00 Pflegearbeiten

#### Unterabschnitt 00.00 A 46 AS Dremmen und Holzheim

*Hinweis*
A 46 AS Holzheim; Handarbeit

**00.00.0001 Gehölzbestand verjüngen über 1-2 St/m2*Schnittgut zerkl.**
StL-Nr. 22110763099994994
Gehölzbestand durch Auf-den-Stock-setzen verjüngen,
Schnitthöhe ca. 10 bis 20 cm über dem Boden. Beschädigte Gehölze des verbleibenden Bestands fachgerecht
schneiden. Abgerechnet wird die Grundfläche des Gehölzbestands (gemessen vom Wurzelstock der Randpflanzen).
Neigung 'flach geneigt'
Standort 'Aufforstungsfläche'
Überwuchs 'k.A.'
Zeitraum 'Pflanzung 2020'
Mittlere Dichte des Bestandes über 1 bis 2 Stück/m2.
Auf-den-Stock-setzen '50 % des Bestandes, nur
Durchmesser kleiner 10 cm'
Stammholz 'keine Angabe'
Schnittgut grob zerkleinern und im Bestand belassen.
Menge: 5300,000 m2
Zuordnung: 107

*Hinweis*
Drahtgeflecht 20 cm eingegraben und eingewachsen

**00.00.0002 Verbissschutzzaun abbauen Höhe Gefl. 2,00 m*Pfahl Nadelholz Pf. 2,5m,DU8-10cm*Pfahlabstand 4 m**
StL-Nr. 221107380312300
Verbissschutzzaun aus Drahtgeflecht einschließlich der
Tore und Zaunüberstiege abbauen und nach Wahl des AN
verwerten.
Höhe des Drahtgeflechts = 2,00 m.
Pfahl aus Nadelholz, buntgeschält.
Pfahllänge = 2,50 m, Durchmesser 8 bis 10 cm.
Pfahlabstand = 4,00 m.
Menge: 400,000 m
Zuordnung: 107

*Hinweis*
A 46 AS Dremmen

**00.00.0003 Extensivfläche entkusseln*Pfl.teile lagern**
StL-Nr. 221107652999991
Extensivfläche entkusseln (Gehölzaufwuchs entfernen).
Biotoptyp 'Strauchfläche '
Neigung 'flach geneigt '
Anteil des Gehölzaufwuchses '75%'
Höhe des Gehölzaufwuchses '3 m'
Gehölze 'Pappelaufwuchs roden'
Pflanzenteile im Bereich der Baustelle lagern.
Menge: 1900,000 m2
Zuordnung: 107

#### Unterabschnitt 00.01 A 44 Korschenbroich

**00.01.0001 Obstbaum schneiden Erhaltungsschnitt*Hochstamm*Baumhöhe ü. 5-10m Schnittg. Baust.**
StL-Nr. 221107726219201
Obstbaum nach Unterlagen des AG schneiden. Stamm- und
Stockaustriebe entfernen.
Schnitt = Erhaltungsschnitt.
Obstbaum = Hochstamm.
Baumart 'Apfel, Birne, Kirsche'
Baumhöhe über 5,00 bis 10,00 m.
Schnittgut innerhalb der Baustelle lagern.
Menge: 8,000 St
Zuordnung: 107

**00.01.0002 Gehölzbestand verjüngen Überwuchs 2,00 m*5-10 Jahre über 1-2 St/m2*Überhälter*Schnitt. häckseln**
StL-Nr. 22110763099214693
Gehölzbestand durch Auf-den-Stock-setzen verjüngen,
Schnitthöhe ca. 10 bis 20 cm über dem Boden. Beschädigte Gehölze des verbleibenden Bestands fachgerecht
schneiden. Abgerechnet wird die Grundfläche des Gehölzbestands (gemessen vom Wurzelstock der Randpflanzen).
Neigung 'flach geneigt'
Standort 'Obstwiese'
Überwuchs bis 2,00 m außerhalb des Wurzelstocks der
Randpflanzen.
Zeitraum seit letzter Verjüngung 5 bis 10 Jahre.
Mittlere Dichte des Bestandes über 1 bis 2 Stück/m2.
Auf-den-Stock-setzen ca. 100 v.H. des Bestandes,
Überhälter oder Gehölzgruppen nach Angabe des AG belassen.
Stammholz 'k.A.'
Schnittgut häckseln bzw. zerspanen und im Bestand belassen.
Menge: 600,000 m2
Zuordnung: 107

**00.01.0003 Baum im Bestand fällen*DU über 0,1-0,3 m**
StL-Nr. 221107634910999
Baum im Bestand fällen. Verbleibenden Bestand schonen.
Schnittstelle höchstens 0,25 m über dem Erdboden.
Entnahme 'Obstwiese'
Durchmesser über 0,10 bis 0,30 m.
Stammholz 'zerkleinern und im bestand belassen'
Schlagabraum 'zerkleinern und im Bestand belassen'
Menge: 1,000 St
Zuordnung: 107

**00.01.0004 Pyrus communis Hybr. liefern H 2xv 8-10*Köstl.von Charneu**
StL-Nr. 21810444713
Pyrus communis Hybride (Birne) liefern.
Hochstamm, zweimal verpflanzt, Stammumfang 8 bis 10
cm.
Sorte = Köstliche von Charneu.
Menge: 1,000 St
Zuordnung: 104

**00.01.0005 Hochstamm / Alleebaum pflanzen H über 7-14 cm*Boden, DU 60 cm Boden einplan.**
StL-Nr. 22110731819905001
Hochstamm, Alleebaum, Stammbusch oder Solitär pflanzen.
Pflanzschnitt durchführen. Pflanzloch herstellen.
Brauchbaren Boden wieder einbauen. Gehölz liefern wird
gesondert vergütet.
Hochstamm/Stammbusch, Stammumfang über 7 bis 14 cm.
Pflanzung 'Obstwiese, flach geneigt '
Pflanzloch 'mit 1,5-fachem Durchmesser des
Wurzelballens herstellen'
Gießrand aus anstehendem Boden herstellen, Mindesthöhe
des Gießrandes über der Pflanzscheibe 20 cm, Durchmesser 60 cm.
Überschüssigen Boden seitlich einplanieren.
Menge: 1,000 St
Zuordnung: 107

**00.01.0006 Baumverankerung (Pfahlbock) herst. Zweibock*L 2,5m,DU 8-10cm bunt geschält*1 Bindung/Pfahl Kokosstr. mittel*Verbissschutz**
StL-Nr. 22110734411101101
Baumverankerung als Pfahlbock herstellen. Pfähle gekegelt bzw. gefast und gespitzt, standfest einschlagen.
Pfahlbock mit zwei Pfählen.
Pfahllänge 2,50 m, Zopfdurchmesser 8 bis 10 cm.
Pfahl aus Nadelholz bunt geschält.
Eine Bindung je Pfahl.
Bindung = Kokosstrick, mitteldick (1 kg = 80 m), Bindung aus doppelter 8er-Schlaufe auf Abstand umwickelt,
Bindung an Pfahl oder Querholz annageln.
Verbissschutz aus Maschendraht, Sechseckgeflecht, Ma-
schenweite 25 mm, 1,00 m hoch, anbringen und 10 cm tief
in den Boden einlassen.
Menge: 1,000 St
Zuordnung: 107

**00.01.0007 Rindenschutz herstellen StU bis 20 cm*Höhe bis 2,20 m Stammschutzfarbe**
StL-Nr. 2211073521101
Rindenschutz herstellen.
Stammumfang bis 20 cm.
Schutzhöhe bis 2,20 m.
Schutz = Stammschutzfarbe, Mindesthaltbarkeit 5 Jahre.
Menge: 1,000 St
Zuordnung: 107

**00.01.0008 Verbiss-/Fegeschutz herstellen Klappmanschette*Höhe 1,00 m bodenbündig**
StL-Nr. 2211073502201
Schutzvorrichtung an Gehölz gegen Verbiss- und Fe-
geschäden durch Wild herstellen.
Vorrichtung = einteilige Kunststoff-Klapp-Manschette.
Höhe = 1,00 m.
Vorrichtung bodenbündig anbringen und verankern.
Menge: 1,000 St
Zuordnung: 107

**00.01.0009 Einzelgehölz wässern Hochstamm, Stbu*8 Wässerungsgänge 100 Liter*Fertigst.pflege**
StL-Nr. 2211076041361
Einzelgehölz wässern, Wasser liefern. Bodenart, Exposition und Standort nach Unterlagen des AG. Wurzelraum
ausreichend durchfeuchten. Abgerechnet wird die Wässerung des Einzelgehölzes pro Jahr.
Gehölz = Hochstamm, Stammbusch.
Anzahl der Wässerungsgänge pro Jahr = 8.
Mindestwassermenge je Pflanze pro Wässerungsgang = 100
Liter.
Während der Fertigstellungspflege.
Menge: 1,000 St
Zuordnung: 107

*Hinweis*
Pflegezeitpunkt nach Abstimmung mit dem AG

**00.01.0010 Einzelgehölz pflegen*Mulde, DU 80 cm Pfl.sch ü.60-80cm*Stammaustriebe Bindung nachbess.*richten,schneiden**
StL-Nr. 22110761800922111
Hochstamm, Stammbusch, Solitärpflanze oder Heister in
Einzelstellung pflegen. Unerwünschter Aufwuchs nach
Wahl des AN verwerten.
Pflanzscheibe 'ausmähen'
Gießrand aus anstehendem Boden erhalten, Gießmuldenhöhe
20 cm, Durchmesser 80 cm.
Pflanzscheibengröße, Durchmesser über 60 bis 80 cm.
Stammaustriebe entfernen und nach Wahl des AN verwerten.
Pfähle und Bindungen nachbessern, zu enge Bindungen lockern. Ersetzen fehlender Pfähle wird gesondert
vergütet.
Gehölze richten und antreten, zu schwach austreibende
zurückschneiden.
Menge: 1,000 St
Zuordnung: 107

*Hinweis*
Pflegezeitpunkt nach Abstimmung mit dem AG

**00.01.0011 Einzelgehölz pflegen*Mulde, DU 80 cm Pfl.sch ü.60-80cm*Stamm u. Stock Bindung nachbess.*richten,schneiden**
StL-Nr. 22110761800922211
Hochstamm, Stammbusch, Solitärpflanze oder Heister in
Einzelstellung pflegen. Unerwünschter Aufwuchs nach
Wahl des AN verwerten.
Pflanzscheibe 'ausmähen '
Gießrand aus anstehendem Boden erhalten, Gießmuldenhöhe
20 cm, Durchmesser 80 cm.
Pflanzscheibengröße, Durchmesser über 60 bis 80 cm.
Stamm- und Stockaustriebe entfernen und nach Wahl des
AN verwerten.
Pfähle und Bindungen nachbessern, zu enge Bindungen lockern. Ersetzen fehlender Pfähle wird gesondert
vergütet.
Gehölze richten und antreten, zu schwach austreibende
zurückschneiden.
Menge: 1,000 St
Zuordnung: 107

#### Unterabschnitt 00.02 A 52 Niederkrüchten

*Hinweis*
Ausführung in schonender Handarbeit
Es handelt sich um sechs unzusammenhängende Flächen.
Lage s. Übersichtspläne.

**00.02.0001 Baum im Bestand fällen Wald*DU über 0,1-0,3 m**
StL-Nr. 221107634210999
Baum im Bestand fällen. Verbleibenden Bestand schonen.
Schnittstelle höchstens 0,25 m über dem Erdboden.
Entnahme aus geschlossenem Waldbestand.
Durchmesser über 0,10 bis 0,30 m.
Stammholz 'zerkleinern und im Bestand belassen'
Schlagabraum 'zerkleinern und im Bestand belassen '
Menge: 1630,000 St
Zuordnung: 107

*Hinweis*
Ausführung in schonender Handarbeit.
S. Hinweis OZ 00.02.0001.

**00.02.0002 Baum im Bestand fällen Wald*DU über 0,3-0,5 m**
StL-Nr. 221107634220999
Baum im Bestand fällen. Verbleibenden Bestand schonen.
Schnittstelle höchstens 0,25 m über dem Erdboden.
Entnahme aus geschlossenem Waldbestand.
Durchmesser über 0,30 bis 0,50 m.
Stammholz 'zerkleinern und im Bestand belassen'
Schlagabraum 'zerkleinern und im Bestand belassen'
Menge: 65,000 St
Zuordnung: 107

*Hinweis*
Ausführung in Handarbeit.
Aufforstungsfläche Lüttelforst/ Lousberg.; s. Plan

**00.02.0003 Gehölzbestand verjüngen Überwuchs 2,00 m*5-10 Jahre über 1-2 St/m2*50 v.H. Abschnitt Schnittgut zerkl.**
StL-Nr. 22110763099214204
Gehölzbestand durch Auf-den-Stock-setzen verjüngen,
Schnitthöhe ca. 10 bis 20 cm über dem Boden. Beschädigte Gehölze des verbleibenden Bestands fachgerecht
schneiden. Abgerechnet wird die Grundfläche des Gehölzbestands (gemessen vom Wurzelstock der Randpflanzen).
Neigung 'flach geneigt'
Standort 'Aufforstungsfläche und Waldmantel'
Überwuchs bis 2,00 m außerhalb des Wurzelstocks der
Randpflanzen.
Zeitraum seit letzter Verjüngung 5 bis 10 Jahre.
Mittlere Dichte des Bestandes über 1 bis 2 Stück/m2.
Auf-den-Stock-setzen, abschnittsweise ca. 50 v.H. des
Bestandes nach Unterlagen des AG.
Schnittgut grob zerkleinern und im Bestand belassen.
Menge: 51000,000 m2
Zuordnung: 107

*Hinweis*
Lage RRB Brempt und Obstwiese Oberkrüchten.
s. Pläne.

**00.02.0004 Gehölzbestand verjüngen Überwuchs 2,00 m*5-10 Jahre über 1-2 St/m2*100v.H. a.d.Stock Schnitt. häckseln**
StL-Nr. 22110763099214503
Gehölzbestand durch Auf-den-Stock-setzen verjüngen,
Schnitthöhe ca. 10 bis 20 cm über dem Boden. Beschädigte Gehölze des verbleibenden Bestands fachgerecht
schneiden. Abgerechnet wird die Grundfläche des Gehölzbestands (gemessen vom Wurzelstock der Randpflanzen).
Neigung 'flach geneigt'
Standort 'Waldmantel, Randbereich '
Überwuchs bis 2,00 m außerhalb des Wurzelstocks der
Randpflanzen.
Zeitraum seit letzter Verjüngung 5 bis 10 Jahre.
Mittlere Dichte des Bestandes über 1 bis 2 Stück/m2.
Auf-den-Stock-setzen 100 v.H. des Bestandes.
Schnittgut häckseln bzw. zerspanen und im Bestand belassen.
Menge: 2600,000 m2
Zuordnung: 107

*Hinweis*
Hecke Boscherhausen, s. Plan.

**00.02.0005 Gehölzbestand verjüngen Überwuchs 2,00 m*über 10-20 Jahre über 0,5-1 St/m2*25 v.H. a.d.Stock Schnitt. häckseln**
StL-Nr. 22110763099223103
Gehölzbestand durch Auf-den-Stock-setzen verjüngen,
Schnitthöhe ca. 10 bis 20 cm über dem Boden. Beschädigte Gehölze des verbleibenden Bestands fachgerecht
schneiden. Abgerechnet wird die Grundfläche des Gehölzbestands (gemessen vom Wurzelstock der Randpflanzen).
Neigung 'flach geneigt '
Standort 'Hecke'
Überwuchs bis 2,00 m außerhalb des Wurzelstocks der
Randpflanzen.
Zeitraum seit letzter Verjüngung über 10 bis 20 Jahre.
Mittlere Dichte des Bestandes über 0,5 bis 1 Stück/m2.
Auf-den-Stock-setzen, selektiv ca. 25 v.H. des Bestandes nach Unterlagen des AG.
Schnittgut häckseln bzw. zerspanen und im Bestand belassen.
Menge: 1500,000 m2
Zuordnung: 107

*Hinweis*
Überwuchs Hecke Boscherhausen und RRB Brempt zur
landwirtsch. Nutzfläche.

**00.02.0006 Lichtraumprofilschnitt durchführen**
Lichtraumprofilschnitt durchführen. Äste
erforderlichenfalls auf Zugast einkürzen oder auf
Astring absägen. Höhe des lichten Raumes 5 m über
Fahrbahn/ landwirtschaftliche Nutzfläche.
Schnittgut häckseln und in den angrenzenden Bestand
verteilen.
Menge: 540,000 m

#### Unterabschnitt 00.03 A 59 Dienslaken Hiesfeld

*Hinweis*
Hirschstraße/ Bruchstraße; Oberleitung an
gegenüberliegender Straßenseite.

**00.03.0001 Lichtraumprofilschnitt durchführen.**
Lichtraumprofilschnitt durchführen. Äste
erforderlichenfalls auf Zugast einkürzen oder auf
Astring absägen. Höhe des lichten Raumes 5 m über
Fahrbahn
Schnittgut häckseln und in den angrenzenden Bestand
verteilen.
Menge: 350,000 m

*Hinweis*
Gemäß Vorgaben der Straßenverkehrbehörde für
Lichtraumprofilschnitt

**00.03.0002 Verkehrssich. läng. Dauer vorhalten wie Vorposition**
StL-Nr. 22110511010
Verkehrssicherung längerer Dauer vorhalten, warten, instand setzen und betreiben. Vorübergehende Verkehrssicherungsmaßnahmen durchführen. Die Kontrolle der Verkehrssicherung wird gesondert vergütet.
Verkehrssicherung wie in Vorposition beschrieben.
Menge: 3,000 d
Zuordnung: 105

*Hinweis*
Oberleitung Bruchstraße; Stadtwerke

**00.03.0003 Leitungserkundung**
StL-Nr. 221103014
Erkundung von Kabeln und Leitungen aller Art durch geeignete Methoden, z.B. durch Einholen von Kabelplänen
und/oder Einweisung durch den Leitungsträger. Die Vorschriften der Leitungsträger sind zu beachten. Abgerechnet wird nach der Anzahl der Bodenerkundungspunkte.
Menge: 1,000 St
Zuordnung: 103

**00.03.0004 Obstbaum schneiden Erhaltungsschnitt*Hochstamm*Baumhöhe ü. 5-10m**
StL-Nr. 221107726219299
Obstbaum nach Unterlagen des AG schneiden. Stamm- und
Stockaustriebe entfernen.
Schnitt = Erhaltungsschnitt.
Obstbaum = Hochstamm.
Baumart 'Baustelle lagernApfel und Birnen '
Baumhöhe über 5,00 bis 10,00 m.
Schnittgut 'zerkleinern und innerhalb der Baustelle
lagern'
Menge: 15,000 St
Zuordnung: 107

*Hinweis*
Überwuchs auf Obstbäume beseitigen

**00.03.0005 Baum im Bestand fällen*DU über 0,1-0,3 m**
StL-Nr. 221107634910999
Baum im Bestand fällen. Verbleibenden Bestand schonen.
Schnittstelle höchstens 0,25 m über dem Erdboden.
Entnahme 'Waldbestand  '
Durchmesser über 0,10 bis 0,30 m.
Stammholz 'zerkleinern und im Bestand belassen'
Schlagabraum 'zerkleinern und im Bestand belassen'
Menge: 20,000 St
Zuordnung: 107

**00.03.0006 Baumverankerung entfernen Dreibock*Verank. belassen**
StL-Nr. 22110762432
Baumverankerung einschl. Bindung entfernen.
Verankerung = Dreibock.
Verankerung im Bestand belassen.
Menge: 12,000 St
Zuordnung: 107

#### Unterabschnitt 00.04 A 57 Egelsberg und Bösinghoven

*Hinweis*
Totbaum; Lage nördl. A 57 Bösinghoven, s. Plan

**00.04.0001 Baum im Bestand fällen Feldgehölz*DU über 0,3-0,5 m**
StL-Nr. 221107634320999
Baum im Bestand fällen. Verbleibenden Bestand schonen.
Schnittstelle höchstens 0,25 m über dem Erdboden.
Entnahme aus Feldhecke/Feldgehölz.
Durchmesser über 0,30 bis 0,50 m.
Stammholz 'zerkleinern und im Bestand belassen '
Schlagabraum 'zerkleinern und im Bestand belassen '
Menge: 1,000 St
Zuordnung: 107

*Hinweis*
Drahtgeflecht 20 cm im Boden eingegraben.

**00.04.0002 Verbissschutzzaun abbauen Höhe Gefl. 2,00 m*Pfahl Nadelholz Pf. 2,5m,DU8-10cm*Pfahlabstand 4 m**
StL-Nr. 221107380312300
Verbissschutzzaun aus Drahtgeflecht einschließlich der
Tore und Zaunüberstiege abbauen und nach Wahl des AN
verwerten.
Höhe des Drahtgeflechts = 2,00 m.
Pfahl aus Nadelholz, buntgeschält.
Pfahllänge = 2,50 m, Durchmesser 8 bis 10 cm.
Pfahlabstand = 4,00 m.
Menge: 650,000 m
Zuordnung: 107

**00.04.0003 Baumverankerung entfernen Einzelpfahl*Verank. belassen**
StL-Nr. 22110762412
Baumverankerung einschl. Bindung entfernen.
Verankerung = Einzelpfahl.
Verankerung im Bestand belassen.
Menge: 500,000 St
Zuordnung: 107

#### Unterabschnitt 00.05 A 61 Boisheim

*Hinweis*
Randbereich zum Wirtschaftsweg, s. Plan

**00.05.0001 Baum im Bestand fällen Waldrand*DU über 0,1-0,3 m**
StL-Nr. 221107634110999
Baum im Bestand fällen. Verbleibenden Bestand schonen.
Schnittstelle höchstens 0,25 m über dem Erdboden.
Entnahme aus Waldrand bis 30 m Tiefe.
Durchmesser über 0,10 bis 0,30 m.
Stammholz 'häckseln und im Bestand belassen'
Schlagabraum 'häckseln und im Bestand belassen'
Menge: 100,000 St
Zuordnung: 107

**00.05.0002 Baum im Bestand fällen Waldrand*DU über 0,3-0,5 m**
StL-Nr. 221107634120999
Baum im Bestand fällen. Verbleibenden Bestand schonen.
Schnittstelle höchstens 0,25 m über dem Erdboden.
Entnahme aus Waldrand bis 30 m Tiefe.
Durchmesser über 0,30 bis 0,50 m.
Stammholz 'häckseln und im bestand belassen'
Schlagabraum 'häckseln und im Bestand belassen'
Menge: 5,000 St
Zuordnung: 107

USt %: 19,00
